# Potsdam
Angebotsaufforderung (GAEB 90, DA83)
DV-Nummer: 1111
Währung: EUR

## Los 2 - Umgestaltung Bahnhofsvorplatz Po
Datum: 30.07.26

*Hinweis*
Vorbemerkungen

Nachweislich verursachte Schäden hat der AN auf seine
Kosten unmittelbar nach Beendigung der Arbeiten
zu beseitigen.

1. Verpflichtungen des Bieters

Der Bieter ist verpflichtet:

-  die aufgeführten Lohnsätze unter Beachtung der
preisrechtlichen Vorschriften ermittelt zu haben,
welche
die üblichen Berechnungsmerkmale bereits vollständig
beinhalten
-  im Auftragsfall die in diesem Leistungsverzeichnis
angegebenen Mengen vor Ort und anhand der
Ausführungsplanung zu überprüfen und erst nach Prüfung
die Materialien zu bestellen.

Für die angebotenen Leistungen übernimmt der AN die
Verpflichtung der Vollständigkeit, d. h.
Hauptleistungen und Nebenleistungen, die sich aus den
Positionen des LV zwangsläufig ergeben, sind
einzukalkulieren, auch wenn sie nicht ausdrücklich im
LV erwähnt sind. Im Sinne dieser Aussage erhobene
Forderungen nach zusätzlicher Vergütung werden vom AG
grundsätzlich nicht berücksichtigt.

2. Hinweise für das Ausfüllen des
Leistungsverzeichnisses

Punktfolgen (Freistellen) sind vom Bieter in
Druckschrift auszufüllen.
Die abgegebenen Angebote werden über EDV geprüft. Die
Angaben von Einheitspreisen kann nur mit zwei
Stellen hinter dem Komma geprüft werden. Änderungen im
LV sind unzulässig und führen zum Ausschluss.

3. Abrechnung der Leistungen

Sofern das Leistungsverzeichnis keine gesonderten
Abrechnungsvereinbarungen vorsieht, gelten die
Modalitäten und Festlegungen der VOB, Teil C.
Alle Betriebsstoffe, Elektroenergie, Bauwasser,
Gebühren für Abwassereinleitung u.s.w. sind in die EP
einzurechnen. Das betrifft auch die Kosten für
Anschlüsse, wie Zähleinrichtung.

4. Baustoffe/Bauteile

Die Leistungsbeschreibung geht grundsätzlich davon
aus, daß der AN alle Baustoffe und Bauteile zu liefern
hat.
Der Einsatz nicht genormter Bauteile oder Baustoffe
ist unzulässig.

5. Zuschläge

Zuschläge oder Zulagen können nicht zusätzlich
berechnet werden. Dies gilt nicht, sofern der AG Sonn-
und
Feiertagsarbeiten sowie Überstunden vor deren
Ausführung ausdrücklich beauftragt. Die Höhe der in
Ansatz
zu bringenden Zuschläge richtet sich in diesem Fall
nach den geltenden, jeweils einschlägigen
Tarifbestimmungen bzw. den angebotenen Einheitspreisen.

6. Abstecken, Einmessungen, Prüfungen

Die notwendigen Absteckungen und Höhennivellierungen
hat der AN unter Benutzung der vom AG zur
Verfügung gestellten Unterlagen auf seine Kosten
auszuführen.

Die etwaige Teilnahme eines Vertreters des AG oder der
von ihm eingesetzten Bauleitung entbindet den AN
nicht von seiner Verantwortung. Das entsprechende
Gerät sowie qualifiziertes Personal hat der AN
vorzuhalten.
Einmessungen zur Erstellung von Bestandsunterlagen
sind gem. DIN 2425 durchzuführen. Die Lieferung von
Hinweisschildern und das Kennzeichnen von Leitungen
ist, wenn im LV dazu keine Leistungspositionen
enthalten sind, in die Einheitspreise einzurechnen.
Erforderliche Prüfungen (Eigen- und Fremdüberwachung)
entsprechend den zutreffenden DIN-Vorschriften,
usw., den behördlichen und gesetzlichen Bestimmungen
sowie den Vereinbarungen im Bauvertrag bzw. den
Verdingungsunterlagen sind, sofern keine gesonderten
Positionen im LV enthalten sind, in die Einheitspreise
einzurechnen. Dazu gehören neben den Aufwendungen
bezüglich Arbeitszeit und Messgeräte auch alle
damit in Verbindung stehenden Nebenleistungen, wie
z.B. Beschaffen und Vorhalten von Absperrkörpern,
ggf. zusätzlicher Tiefbauaufwand, Verbauarbeiten usw.,
alle notwendige Betriebs- und Hilfsstoffe (Energie,
Wasser u.a.)
Erforderliche Prüfungen entsprechend zutreffender
DIN-Vorschriften sind, sofern keine gesonderten
Positionen im LV enthalten sind, in die EP
einzurechnen.

7. Ingenieurtechnische Leistungen des AN

Alle Aufwendungen für ingenieurtechnische Leistungen
sind in die EP einzurechnen, sofern nicht gesondert
aufgeführt. Das gilt auch für die Einbeziehung von
Prüfingenieuren oder für die Übertragung von Prüfungen
an Dritte (Fremdleistungen), z.B. gem. DIN 1045.

8. Auswirkungen auf benachbarte
Bausubstanz/Beweissicherungsverfahren

Es sind nur solche Geräte einzusetzen, die auf Grund
der von ihnen ausgehenden Erschütterungen
(dynamische Belastung) zu keinen Schäden benachbarter
Bausubstanz führen. Der AN stellt den AG frei von
allen Forderungen oder Schadenersatzansprüchen
Dritter. Deshalb ist von einer fachlich kompetenten
Fremdfirma ein Beweissicherungsverfahren vor Beginn
der Bauarbeiten bezüglich benachbarter
Bausubstanz auszuführen bzw. in Auftrag zu geben,
wobei unbedingt der jeweilige Istzustand mit dem
Eigentümer und/oder Bauherr zu protokollieren ist. Die
Kosten für das Beweissicherungsverfahren sind
gesondert ausgewiesen. Dem AG und der öBÜ ist jeweils
eine komplette Dokumentation des
Beweissicherungsverfahrens vor Baubeginn zu übergeben.

9. Unterbrechungszeiten

Die aus den Witterungsverhältnissen sowie aus
Prüfungen resultierenden Unterbrechungszeiten
hinsichtlich
des weiteren Baufortschrittes werden nicht gesondert
vergütet. Diesbezügliche zusätzliche Aufwendungen
bzw. Stillstandszeiten sind in die jeweiligen
Einheitspreise
einzukalkulieren.

10. Herstellen, Liefern, Einbauen

Sofern in den Leistungspositionen des
Leistungsverzeichnisses die Vorgänge "Herstellen",
"Liefern",
"Einbauen" nicht gesondert beschrieben sind, gelten
diese Vorgänge unter Zugrundelegung der allgemein
anerkannten Regeln und des Standes der Baukunst und
-technik, der gesetzlichen und behördlichen
Bestimmungen und Ausführungsbestimmungen nach den
DIN-Normen, der ATV und VOB Teil C sowie
Vorbemerkungen zu den genannten Vorschriften als
beschrieben.

11. Angebotspreis

Sämtliche Preise sind Nettopreise. Die jeweils gültige
gesetzliche Mehrwertsteuer wird hinzugerechnet.

12. Erschwernisse

Alle aus dem Bauablauf, den örtlichen Verhältnissen,
den erforderlichen Prüfungen u.s.w. resultierenden
Erschwernisse sind in die Einheitspreise einzurechnen.

13. Angaben zur Baustelle

13.1 Allgemeine Angaben

Das Bauvorhaben befindet sich in:
14482 Potsdam Griebnitzsee

Die Lage der Baustelle ist dem Lageplan der Anlage 3
zu entnehmen.

13.2. Lagerflächen

Für die Zwischenlagerung von Bauteilen, Baustoffen
usw. sowie die Baustelleneinrichtung ist in Abstimmung
mit dem AG eine Fläche anzumieten. Nach Beendigung der
Arbeiten sind die Flächen für
Baustelleneinrichtung und Zwischenlager restlos
einschl. eventueller Befestigung zu räumen und dem
Vermieter der Fläche ordnungsgemäß zu übergeben
(Protokoll).

13.3. Anlagen der Versorgungsträger im Baubereich

Der AN ist verpflichtet, sich bei den einschlägigen
Unternehmen über den aktuellen Leitungsbestand zu
informieren und die Lage von Kabeln und Rohrleitungen
jeglicher Art festzustellen. Für das Einholen und
Verlängern von Aufgrabungsgenehmigungen ist der AN
verantwortlich.
Erforderliche Sicherheitsabschaltungen und
Leitungsabstellungen sind vom AN zu beantragen und
unter
seiner Verantwortung durchführen zu lassen. Die Kosten
dafür sind in die EP einzurechnen.Gleiches gilt für
evt. auftretende Baustillstandszeiten infolge dieser
Maßnahmen.

14. Bauzeitenplan/Zahlungsplan

Dem AG sind nach Auftragserteilung und vor Baubeginn
ein Bauzeiten- und ein Zahlungsplan unter Einhaltung
der
vertraglichen Einzelfristen in doppelter Ausfertigung
vorzulegen.
Der Zahlungsplan ist an den Bauzeitenplan und dem
damit erhergehnden geplanten Baufortschritt zu koppeln.
Der Bauzeitenplan ist nach Titeln bzw. Hauptpositionen
zu
unterteilen und nach Werktagen bzw. Wochen
aufzugliedern,
so dass die geplante Reihenfolge der Arbeiten und die
Zeiteinteilung
eindeutig ersichtlich sind. Unter der Soll-Zeile ist
jeweils eine Leerzeile
vorzusehen, in die der tatsächliche Baufortschritt
eingetragen werden kann.
Nach Prüfung des Bauzeiten- und des Zahlungsplanes
werden
Baubeginn (Datum) und Einzelfristen zwischen den
Vertragspartnern
durch Anerkennungsvermerk vereinbart.
Bauzeiten- und Zahlungsplan werden Vertragsbestandteil.
Die darin enthaltenen Einzelfristen sind
Vertragsfristen.

15. Schlechtwettertage

Anerkannte Schlechtwettertage sind einvernehmlich mit
dem AG innerhalb des noch festzusetzenden
Bauzeitplanes auszugleichen. Der AN ist verpflichtet,
durch  Schlechtwettertage eingetretene Verzögerungen
durch verstärkten Personaleinsatz auszugleichen, um so
den gesteckten Terminablauf einzuhalten, ohne
dass er Anspruch auf zusätzliche Vergütung hat.

16. Bautagesberichte

Der AN ist verpflichtet, Bautagesberichte zu führen
und davon dem AG bzw. der Bauleitung unverzüglich,
spätestens jedoch beim nächsten Baustellenbesuch eine
Durchschrift zu übergeben. Die Bautagesberichte
müssen die Angaben enthalten, die für die Ausführung
oder Abrechnung des Vertrages von Bedeutung sein
Können, z.B. über Wetter, Temperaturen, Zahl, Art und
Namen auf der Baustelle beschäftigter Arbeitskräfte,
Zahl und Art der eingesetzten Großgeräte, den
wesentlichen Baufortschritt (Baubeginn und Ende von
Leistungen größeren Umfanges, Betonierungszeiten
und glw.). Besondere Abnahmen nach Par. 12 Nr. 2,
Unterbrechung der Ausführung einschl. kürzerer
Unterbrechungen der Arbeitszeit mit Angabe der Gründe,
Unfälle, Behinderung und sonstige Vorkommnisse.
Des weiteren ist festzuhalten, an welchen Tagen welche
Arbeit an welcher Stelle durchgeführt wurde, so
dass der Arbeitsablauf nachvollziehbar ist. Alle
mündlichen Vereinbarungen sind darin festzuhalten.
Unterlässt der AN dies, gehen daraus entstehende
Nachteile zu seinen Lasten. Dem AG ist eine
Durchschrift
des Bautagebuches auszuhändigen.

17. Sicherungspflicht und Haftung des Unternehmers

Der Unternehmer hat alle zur Sicherung der Baustelle
erforderlichen Maßnahmen unter voller eigener
Verantwortung zu ergreifen und durchzuführen. Er
haftet für sämtliche aus der Unterlassung solcher
Maßnahmen dem AG erwachsenden unmittelbaren Schäden
und verpflichtet sich, dem AG von allen gegen
diesen erhobenen Ansprüchen in vollem Umfang
freizustellen. Der AG hat im Verhältnis zu dem
Unternehmer
keinerlei eigene Sicherungspflicht, auch nicht im
Hinblick auf die anderen Beauftragten des AG
(Bauüberwachung bzw. Bauoberleitung).
Der AN verpflichtet sich, den AG von
Schadenersatzansprüchen Dritter freizuhalten. Zu den
zur Sicherung
der Baustelle erforderlichen Maßnahmen gehören auch
die Beachtung der geltenden bau- und
gewerbeaufsichtlichen, sowie der
gesundheitsaufsichtlichen Bestimmungen und Einhaltung
der
Unfallverhütungsvorschriften. Der Unternehmer bleibt
allein verantwortlich und ist allein für alle Schäden,
die
sich aus den Zuwiderhandlungen oder aus der
Nichtbeachtung der genannten Vorschriften und
Bestimmungen ergeben, haftbar.

18. Witterungseinflüsse

Gemäß VOB Teil B § 6.2 (2) gelten Witterungseinflüsse,
mit denen bei Angebotsabgabe zu rechnen ist, nicht
als Behinderung.

### Titel 01 Griebnitzsee Tiefbau

#### Bereich 01.01 Baustelleneinrichtung

**01.01.01 Baustelle einrichten**
Geräte, Werkzeuge und sonstige Betriebsmittel, die zur
vertragsgemäßen Durchführung der Leistungen
erforderlich sind, auf die Baustelle bringen,
bereitstellen und soweit der Geräteeinsatz nicht
gesondert berechnet wird, betriebsfertig aufstellen
einschl. der dafür notwendigen Arbeiten.
Die erforderlichen festen Anlagen herstellen.
Baubüros, Unterkünfte, Werkstätten, Lagerschuppen
und dgl., soweit erforderlich, antransportieren, aufbauen und einrichten.
Strom-, Wasser-, Fernsprechanschluss sowie
Entsorgungseinrichtungen und dgl. fuer die Baustelle,
soweit
erforderlich, herstellen.
Bei Bedarf Zufahrtswege zur Baustelle sowie
Lagerplätze,
sonstige Platzbefestigungen und Wege im Baustellenbereich anlegen.
Oberbodenarbeiten einschl. Beseitigen von Aufwuchs für
die Baustelleneinrichtung, soweit erforderlich,
ausführen.
Flächen beschaffen.
Kosten für Vorhalten, Unterhalten und Betreiben der
Geräte, Anlagen und Einrichtungen einschl. Mieten,
Pacht, Gebühren und dgl. werden nicht mit dieser
Pauschale,
sondern mit den Einheitspreisen der betreffenden
Teilleistungen
vergütet.
Soweit nicht für bestimmte Leistungen für das
Einrichten der
Baustelle gesonderte Positionen im Leistungsverzeichnis
enthalten sind, gilt die Pauschale für alle Leistungen
sämtlicher
Abschnitte des Leistungsverzeichnisses.
Menge: 1,000 St

**01.01.02 Bauzaunbanner anfertigen und aufstellen**
Bauzaunbanner nach Vorgabe des AG als farbigen
Digitaldruck
anfertigen und beschriften, zur Baustelle anfahren,
sicher
befestigen einschl. aller notwendigen Arbeiten.
Standort ist noch
abzustimmen.
Bauzaunbanner während der Bauzeit unterhalten und
säubern.
Maße 3,40 m x 1,73 m.
Mesh 300g, B1-zertifiziert
mit Flachsaum und Metallösen zur Befestigug am Bauzaun.
Menge: 1,000 St

**01.01.03 Baustelle räumen**
Baustelle von allen Geräten, Anlagen, Einrichtungen
und dgl. räumen.
Benutzte Flächen und Wege entsprechend dem
ursprünglichen
Zustand unter Wahrung der landschaftspflegerischen
Belange
ordnungsgemäss herrichten. Verunreinigungen beseitigen.
Soweit nicht für bestimmte Leistungen (z.B.
Bedarfsleistungen)
für das Räumen der Baustelle gesonderte Positionen im
Leistungsverzeichnis enthalten sind, gilt die
Pauschale für alle
Leistungen sämtlicher Abschnitte des
Leistungsverzeichnisses.
Menge: 1,000 St

#### Bereich 01.02 Rückbau

**01.02.01 Pflasterdecke aus Betonsteinpflaster (B+R-Anlagen) aufbrechen und lagern**
Pflasterdecke aus Betonsteinpflaster aufbrechen,
Material säubern und im Baustellenbereich zur späteren
Verwendung lagern,
Material: Betonsteinpflaster
Bettung aus Sand,
Aufnehmen der Unterlage wird gesondert vergütet,
Gesamtaufbruchtiefe bis 10 cm,
Nicht verwendbare Steine sind zu ersetzen.

Standort: vorhandene B+R Anlagen
Menge: 50,000 m²

**01.02.02 Fahrradbügel abbauen B+R überdacht**
Fahrradbügel abbauen,
Betonfundament entfernen. Bügel und Abbruchgut gehen in
Eigentum des AN über und sind fachgerecht zu entsorgen.
Durch den Abbruch entstandene Gruben mit geeignetem
Boden verfüllen und verdichten. Boden liefert AN.

Standort: vorhandene überdachte B+R Anlagen
Menge: 27,000 St

**01.02.03 Verkehrszeichen inkl. Pfosten abbauen**
Verkehrszeichen (286-10) inkl. Pfosten und Fundament
abbauen und in Eigentum des AN übernehmen

Die entstandene Grube ist wieder zu verfüllen

Standort: gegenüber der Fahrradabstellanlage auf der
Mittelinsel
Menge: 1,000 St

**01.02.04 Verkehrszeichen abbauen**
Verkehrszeichen (314-10) abbauen und in Eigentum des AN
übernehmen, der Pfosten bleibt stehen und das
Verkehrszeichen 283-20 muss an die Spitze des Pfostens
versetzt werden

Standort: auf der Mittelinsel (rechts), neben der
Fahrradabstellanlage
Menge: 1,000 St

#### Bereich 01.03 Erdarbeiten

**01.03.01 Ver- und Entsorgungsleitungen sichern, T bis 1,50 m**
Ver- und Entsorgungsleitungen sichern,
Tiefe der Leitungsachse bis 1,50 m unter GOK,
Aufhängung und Sichern von kreuzenden bzw. parallel zum
Arbeitsbereich verlaufenden Versorgungsleitungen und
Kabeln in der Weise, dass ein störungsfreier Betrieb
der Versorgungseinrichtungen gewährleistet ist.
In diese Pos. ist einzurechnen:
Das Freilegen der Leitungen/Kabel und Sichern durch
Aufhängen, Abfangen oder Einbau einer Unterlage.
Lieferung und Einbau von geeigneten Schutzrohr-
Halbschalen vor dem Überbauen nach Anweisung AG.
Die Erdarbeiten sind soweit erforderlich von Hand
durchzuführen. Vorher müssen Abstimmungen und
Einweisungen mit den einzelnen Versorgungsträgern
durchgeführt werden.
Art der Leitung:
- Elektroleitung
Menge: 10,000 m

*Hinweis*

**01.03.02 Boden liefern und einbauen**
Boden liefern und profilgerecht einbauen,
grobkörniger Boden der Frostempfindlichkeitsklasse F1,
mit
einem Feinkornanteil <0,06mm von max. 5 Gew.%,
vom AN zu liefern.
Abgerechnet wird nach Auftragsprofilen.
Das Herstellen des Planums wird gesondert vergütet.
Menge: 10,000 m³

**01.03.03 Planum herstellen und verdichten**
Planum herstellen und verdichten mit Nachweis nach
RStO 12 und ZTVE- StB, Planum EV2 > 45 MPa²
Max. Abweichung von der Sollhöhe +2/- 2 cm.
Menge: 40,000 m²

#### Bereich 01.04 Pflasterarbeiten

**01.04.01 Richtungsfelder aus Rippenplatten**
Richtungsfelder mit Rippenplatten aus Beton liefern und
einbauen, 2 Stk.
Maße: 2,10m x 0,60m
Leiteinrichtung für Blinde und Sehbehinderte in
Anlehnung an
DIN 32984 bestehend aus mehreren Richtungsfeldern mit
Platten aus Beton für Gehwegflächen liefern und
einbauen,
faserarmiert, hoher Widerstand gegen Frost/Tausalz,
in Reihe gemäß Zeichnung verlegen,
mit abgeflachter Rippe,
Rippenabstand 37,5 mm,
rutschhemmend R12 (SRT >60),
Format: 30/30/8 cm
Farbe: durchgehend weiß eingefärbt.
Bettungsmaterial = Beton C12/15.
Fugenmaterial = Brechsand-Splitt-Gemisch 0/2.
Einschließlich aller Nebenarbeiten.
Die Platten sind talbündig einzubauen!
Menge: 2,500 m²

#### Bereich 01.05 Landschaftsarbeiten

*Hinweis*
für die Anordnung wird noch ein Pflanzplan nachgereicht

**01.05.01 Rohplanum in zukünftigen Vegetationsflächen**
Rohplanum in zukünftigen Vegetationsflächen im Auf- und
Abtrag bis zu +/- 0,10 m unter Berücksichtigung der
geplanten Höhen erstellen.
Menge: 40,000 m²

**01.05.02 Oberboden liefern und andecken**
Vom AN zu liefernden Oberboden andecken,
Auftragsdicke 10 bis 30 cm,
Ausführung in Teilflächen.
Andeckung in Grünanlagen, Böschungen und Bankett,
zulässige Abweichung von der
profilgerechten Sollhöhe +- 3 cm,
zulässige Abweichung in der Ebenheit,
gemessen auf 4-Meter Messstrecke +-
3 cm.
Abrechnung nach Auftragsprofilen.
Menge: 40,000 m²

**01.05.03 Potentilla fruticosa "Goldteppich" liefern**
Potentilla fruticosa "Goldteppich" liefern
Pflanzen im Container/Topf liefern.
Menge: 10,000 St

**01.05.04 Panicum virgatum "Shenandoah" liefern**
Panicum virgatum "Shenandoah" liefern
Pflanzen im Container/Topf liefern.
Menge: 18,000 St

**01.05.05 Geranium wall. "Rozanne" liefern**
Geranium wall. "Rozanne" liefern
Pflanzen im Container/Topf liefern.
Menge: 25,000 St

**01.05.06 Verbena hastata "Blue Spires" (Eisenkraut) liefern**
Verbena hastata "Blue Spires" (Eisenkraut) liefern
Pflanzen im Container liefern.
Menge: 5,000 St

**01.05.07 Pennisetum alopecuroides "Hameln" (Lampenputzergras) liefern**
Pennisetum alopecuroides "Hameln" (Lampenputzergras)
liefern, Pflanzen im Topf liefern.
Menge: 5,000 St

**01.05.08 Sträucher und Bodendecker fachgerecht pflanzen**
Sträucher und Bodendecker fachgerecht in bereits
vorbereitete
Vegetationsflächen gemäß Vorgabe des AG pflanzen,
wässern
ggf. schneiden.
Pflanzgrubengröße = 1,5 x Ballengröße.
Pflanzdichte: ca. 5-10 Stück pro Quadratmeter je nach
Pflanzenart.
Überschüssiges Material seitlich gleichmäßig verteilen.
Sträucher und Bodendecker liefern wird gesondert
vergütet.
Menge: 63,000 St

**01.05.09 Rindenmulch, ohne Holzanteile, gem. RAL-Gütebestimmungen**
Rindenmulch, ohne Holzanteile liefern und einbauen.
Material güteüberwacht gemäß RAL-GZ 250, RM 1, Körnung:
10-40mm, Dicke: 5cm.
Nachweis der Güteüberwachung durch Vorlage des
Prüfzeugnisses vor Lieferung. Abrechnung nach
Flächenaufmaß.
Menge: 40,000 m²

**01.05.10 Fertigstellungspflege der Vegetationsflächen**
Fertigstellungspflege der Vegetationsflächen
gem. DIN 18 916 wie folgt:
- Pflanzflächen und Baumscheiben lockern durch Hacken;
Wurzelkräuter ausstechen,
- Vegetationsflächen düngen, die Düngung der
Vegetationsflächen nach Aufforderung durch die
Bauleitung, 1 x
durch Zugabe von Baum-Alginat-Granulat mit 1kg/je
Baumscheibe, Düngezeitpunkt jeweils März/April vor
Austrieb.
- Vegetationsflächen wässern, inkl. Lieferung von
Wasser
- in Pflanzflächen verbleibendes Laub beim ersten
Hackgang im
Frühjahr einarbeiten
- Steine > 5 cm Durchmesser und sonstigen Unrat
entfernen,
Mulchdecke ergänzen
- eingetrocknete Triebe abschneiden
- Wege und Platzflächen von überhängenden Zweigen und
Ästen freischneiden
- Erhaltungs- und Auslichtungsschnitt für Bäume und
Sträucher;
Wuchsformen und Blütezeiten berücksichtigen,
Schnittflächen >
5 cm Durchmesser glatt nachschneiden
- bei eingewachsenen Gehölzen Verankerungen entfernen,
überprüfen und ggf. nachrichten
- falls erforderlich, Pflanzenschutzmaßnahmen vornehmen
- entstandene Löcher mit zu lieferndem Oberboden
verfüllen
und planieren. Unbrauchbares Material entsorgen.
- Chemische Unkrautbekämpfungsmittel dürfen nicht
eingesetzt werden. Schädlingsbekämpfungsmittel nur nach
Zustimmung durch die Bauleitung in dem genehmigtem
Umfang.

Der Beginn der Fertigstellungspflege und die einzelnen
Pflegegänge sind der Bauleitung vor Arbeitsbeginn
anzuzeigen.
Bei Frühjahrspflanzung sind 7 Monate
Fertigstellungspflege zu
kalkulieren.
Bei Herbstpflanzung sind 9 Monate Fertigstellungspflege
zu kalkulieren.
Anzahl der Pflegegänge: 6 Stück.
Anzahl der Bewässerungsgänge: 6x100l/Stück Baum
Die einzelnen Bewässerungsgänge können den
Witterungsverhältnissen angepasst werden.
Abrechnung nach Arbeitsgängen nur über anerkannte
Lieferscheine.
Kommt der AN seinen Verpflichtungen, insbesondere des
Wässerns nicht ausreichend nach, gelten schriftliche
Mahnfristen von drei Tagen als ausreichend.
Die Bauleitung ist berechtigt, danach die Leistungen
ohne weitere Mahnung anderweitig zu Lasten des AN
durchführen lassen.
Menge: 1,000 St

**01.05.11 Entwicklungspflege Vegetationsflächen**
Entwicklungspflege für Pflanzflächen für drei Jahre,
wie folgt:
- Pflanzflächen und Baumscheiben lockern durch Hacken;
  Wurzelkräuter ausstechen
- in Pflanzflächen verbleibendes Laub beim ersten
  Hackgang im Frühjahr einarbeiten
- Steine > 5 cm Durchmesser und sonstigen Unrat
  entfernen, Mulchdecke ergänzen
- eingetrocknete Triebe abschneiden
- Wege und Platzflächen von überhängenden Zweigen und
  Ästen freischneiden
- Erhaltungs- und Auslichtungsschnitt für Bäume und
  Sträucher; Wuchsformen und Blütezeiten
  berücksichtigen, Schnittflächen > 5 cm Durchmesser
  glatt nachschneiden
- falls erforderlich, Pflanzenschutzmaßnahmen vornehmen
- entstandene Löcher mit zu lieferndem Oberboden
  verfüllen und planieren
- Vegetationsflächen wässern, inkl. Lieferung des
  Wassers.
- Ersetzen der nicht angewachsenen Bäume
  in gleicher Art, Größe und Sorte (für
  den Auftraggeber kostenlos).
- Chemische Unkrautbekämpfungsmittel dürfen nicht
  eingesetzt werden. Schädlingsbekämpfungsmittel nur
  nach
Zustimmung durch die Bauleitung in dem
  genehmigtem Umfang.

Die Leistung umfasst mind. drei Arbeitsgänge pro
Vegetationsperiode (vor dem Austrieb, im Frühsommer, im
Herbst).
Unbrauchbares Material entsorgen.
Anzahl der Bewässerungsgänge: 8 Arbeitsgänge x25l/qm
Die einzelnen Bewässerungsgänge können den
Witterungsverhältnissen angepasst werden.
Abrechnung nach Arbeitsgängen nur über anerkannte
Lieferscheine.
Kommt der AN seinen Verpflichtungen, insbesondere des
Wässerns nicht ausreichend nach, gelten schriftliche
Mahnfristen von drei Tagen als ausreichend.
Die Bauleitung ist berechtigt, danach die Leistungen
ohne weitere Mahnung anderweitig zu Lasten des AN
durchführen lassen.
Menge: 1,000 psch

#### Bereich 01.06 Ausstattungselemente

*Hinweis*

**01.06.01 Rohrpfosten aufstellen Länge>3000-3500mm**
Rohrpfosten mit Abdeckkappe für Verkehrsschild aufstellen einschl. anfallenden Aushubarbeiten. Stahlteile
feuerverzinkt. Umgebende Fläche entsprechend dem früheren Zustand herstellen.
Pfostenlänge = über 3000 mm bis 3500 mm.
Rohr = Stahl 76,1/2,9 mm.
Pfosten mit biegesteifem Erdanker aus Rundstahl, ca.
250 mm vom unteren Rohrende.

In Bodenklasse 3 bis 5 aufstellen.
Fundament Typ A nach IVZ-Norm herstellen.
Aushubmaterial der Verwertung nach Wahl des AN zuführen.

Bei Änderung der Pfostenlänge verändert sich der Einheitspreis im Verhältnis zur ausgeschriebenen Pfostenlänge.
Basislänge für die Abrechnung ist bei Mehrlängen die
maximal, bei Minderlängen die minimal ausgeschriebene
Pfostenlänge.
Menge: 5,000 St

**01.06.02 Verkehrsschild liefern und anbringen, Größe 1, Höhe 3**
Verkehrsschild nach Unterlagen des AG liefern und
anbringen.
Verkehrszeichen: Größe 1, Quadrat.
2 Stück: Schild = Zeichen 314-10
2 Stück: Schild = Zeichen 314-20
Mit retroreflektierender Folie der Bauart Typ 1.
Schild = flach, 2 mm dick.
Befestigung mit Stahl-Rohrschelle, feuerverzinkt, nach
IVZ-Norm, Standardplan II. Verschraubungsmaterial aus
nicht rostendem Stahl mind. der Stahlsorte A 2.
Anbringung neben der Fahrbahn. Unterkante des Schildes
ab 2 m über der Verkehrsfläche.
Menge: 4,000 St

**01.06.03 Verkehrsschild liefern und anbringen, Größe 1, Höhe 2, Zusatzz. zeitl. Begrenzung**
Verkehrsschild nach Unterlagen des AG liefern und
anbringen.
Verkehrszeichen: Zusatzzeichen Größe 1, Höhe 2.
2 Stück: Schild = Zusatzzeichen 1040-32 (Parkscheibe
und zeitl.
Begrenzung: 1h)

Mit retroreflektierender Folie der Bauart Typ 1.
Schild = flach, 2 mm dick.
Befestigung mit Stahl-Rohrschelle, feuerverzinkt, nach
IVZ-Norm, Standardplan II. Verschraubungsmaterial aus
nicht rostendem Stahl mind. der Stahlsorte A 2.
Anbringung neben der Fahrbahn. Unterkante des Schildes
ab 2 m über der Verkehrsfläche.
Menge: 2,000 Stk

**01.06.04 Verkehrsschild liefern und anbringen, Größe 1, Höhe 3, Zusatzz. Car-Sharing**
Verkehrsschild nach Unterlagen des AG liefern und
anbringen.
Verkehrszeichen: Zusatzzeichen Größe 1, Höhe 2.
2 Stück: Schild = Zusatzzeichen 1010-70

Mit retroreflektierender Folie der Bauart Typ 1.
Schild = flach, 2 mm dick.
Befestigung mit Stahl-Rohrschelle, feuerverzinkt, nach
IVZ-Norm, Standardplan II. Verschraubungsmaterial aus
nicht rostendem Stahl mind. der Stahlsorte A 2.
Anbringung neben der Fahrbahn. Unterkante des Schildes
ab 2 m über der Verkehrsfläche.
Menge: 2,000 Stk

**01.06.05 Verkehrsschild liefern und anbringen, Größe 1, rund**
Verkehrsschild nach Unterlagen des AG liefern und
anbringen.
Verkehrszeichen: Größe 1, rund.
1 Stück: Schild = Zeichen 286-10
1 Stück: Schild = Zeichen 286-20
1 Stück: Schild = Zeichen 283-10
Mit retroreflektierender Folie der Bauart Typ 1.
Schild = flach, 2 mm dick.
Befestigung mit Stahl-Rohrschelle, feuerverzinkt, nach
IVZ-Norm, Standardplan II. Verschraubungsmaterial aus
nicht rostendem Stahl mind. der Stahlsorte A 2.
Anbringung neben der Fahrbahn. Unterkante des Schildes
ab 2 m über der Verkehrsfläche.
Menge: 3,000 St

**01.06.06 Rammschutzpoller liefern und einbauen**
liefern und nach Vorgaben des AG einbauen,
einschließlich aller
Erd- und Fundamentarbeiten sowie aller
Materiallieferungen.

Material: Stahlrohr
Oberfläche: feuerverzinkt, pulverbeschichtet
Farbe: RAL 7016
Durchmesser ca.:  100 mm
Höhe über Flur ca.:  900 mm
ortsfest, zum einbetonieren
Form: gerade, zylindrisch, mit Kugelkopf

Bemusterung durch den AG vor Bestellung!

Angebotenes Fabrikat:

'........................................'
(vom Bieter auszufüllen)
Menge: 8,000 St

**01.06.07 Bodenhülse**
Bodenhülse für temporären Rohrpfosten (SEV-Haltestelle)
einschl. Abdeckkappe

Material: Stahl, feuerverzinkt

ortsfest zum einbetonieren

einschl. einbetonieren und aller erforderlichen
Nebenarbeiten
Menge: 1,000 St

*Hinweis*

**01.06.08 Historische Stele herstellen**
Herstellung einer Stele nach historischem Vorbild
Bahnhofsstele gemäß Plan:
Stele aufgemauert, sowie einem Aufbau (Blechtonne) mit
beidseitig hinterleuchteten Scheiben.

Korpus:
Stele aus Klinker RF (Maße 240 mm × 115 mm × 63 mm)
Hauptmaße der Stelenkonstruktion: Breite 87 cm, Tiefe
49 cm,
Höhe 335 cm;
integrierte einzelne hervortretende Klinker (Maße und
Abstände
gemäß Plan).

Aufbau (Blechtonne):
Maße: Breite 85 cm, Tiefe 47 cm, Höhe 115 cm
aus gebogenem 2mm Stahlblech und beidseitigem Rahmen
zum Einsetzen der Scheiben.
hinterleuchtete Scheiben als Vorder- bzw. Sichtfläche
einschl.
beidseitiger Folie (Digitaldruck, mehrfarbig)

Höhe Stele und Aufbau: 4,50 m

einschl. Unterbau: Fundament- bzw. Betonfundament
entsprechend statischer Berechnung des AN herstellen.

Vorrüstung Beleuchtung: innerhalb der Stele
verlaufendes
Leerrohr

Einschl. einer Werkplanung, freizugeben durch AG.
Menge: 1,000 St

**01.06.09 Infotafel VBB liefern und montieren**
Infotafel aus  verstärkten Aluminiumblech liefern und
seitlich an
Wand der B+R-Anlage montieren.

Oberflächen beidseitig pulverbeschichtet im RAL-Ton
Anthrazitgrau (RAL 7016),
Digitaldrucke (Folierung) nach Vorgabe des AG
(Lieferung
Druckdatei) einschließlich UV-Schutzlaminat und
Anti-Graffiti-Lack

einschl. aller zur Befestigung benötigten Materialien.

Abmessungen
Höhe: 2600 mm,
Breite: 550 mm

Freigabezeichnungen zur Vorlage beim AG.
Menge: 1,000 St

*Hinweis*

**01.06.10 Sitzbank mit Rückenlehne, liefern und montieren**
Sitzbank mit Rückenlehne liefern und montieren,
Abmessungen:
Banklänge 3000 mm,
Rückenlehne 3000 mm,
Sitzhöhe 450 mm, Sitztiefe 450 mm,
Gesamttiefe inkl. Rückenlehne 610 mm.

Bauweise: Unterkonstruktionin aus Stahl/EIsen in RAL
7016,
anthrazitgrau; feuerverzinkt und pulverbeschichtet.

Sitzauflagen aus querverlaufenden, hochkant
angeordneten
Bohlen;
Rückenlehne über 1/3 der äußeren Bogenlänge bestehend
aus
Hartholzbohlen
2 x Armlehnen

Holz: Robinie natur, oder äquivalentes europäisches
Hartholz,
vormontierte Abschnitte, unsichtbare Verschraubung an
Metallunterkonstruktion.

Montage: Fachgerechte Ausrichtung, Einstellung,
Verfugung
bzw. Fugenbild beachten;

Fundament oder Bodenverankerung, gemäß Angabe des
Herstellers der Sitzelementen herstellen,
einschließlich aller
Nebenarbeiten, Erd- und Fundamentarbeiten sowie aller
Materiallieferungen.

Pläne: Werk- und Montagepläne zur Freigabe vorlegen.

Angebotenes Fabrikat:

'........................................'
(vom Bieter auszufüllen)
Menge: 1,000 St

**01.06.11 Sitzbank mit Teilrückenlehne, gerundet, liefern und montieren**
Sitzbank mit Teilrückenlehne
Abmessungen:
Innenradius 6000 mm,
Bogenlänge außen 9000 mm,
Länge der Rückenlehne 3000 mm
Sitzhöhe 450 mm, Sitztiefe 450 mm,
Gesamttiefe inkl. Rückenlehne 610 mm.

Bauweise: Unterkonstruktionin aus Stahl/EIsen in RAL
7016,
anthrazitgrau; feuerverzinkt und pulverbeschichtet.

Sitzauflagen aus querverlaufenden, hochkant
angeordneten
Bohlen;
Rückenlehne über 1/3 der äußeren Bogenlänge bestehend
aus
Hartholzbohlen
2 x Armlehnen

Holz: Robinie natur, oder äquivalentes europäisches
Hartholz,
vormontierte Abschnitte, unsichtbare Verschraubung an
Metallunterkonstruktion.

Montage: Fachgerechte Ausrichtung, Einstellung,
Verfugung
bzw. Fugenbild beachten;

Fundament oder Bodenverankerung, gemäß Angabe des
Herstellers der Sitzelementen herstellen,
einschließlich aller
Nebenarbeiten, Erd- und Fundamentarbeiten sowie aller
Materiallieferungen.

Pläne: Werk- und Montagepläne zur Freigabe vorlegen.

Angebotenes Fabrikat:

'........................................'
(vom Bieter auszufüllen)
Menge: 1,000 St

*Hinweis*

**01.06.12 Schachtdeckel erneuern**
Schachtabdeckung inkl. Rahmen liefern und bündig mit
der
Oberfläche einbauen

vorhandene Schachtdeckel ausbauen und in Eigentum des
AN
übernehmen

Deckel aus Tränenblech, 5mm
Art: begehbar
Oberfläche: feuerverzinkt
Maße: 65cm x 75cm

ohne hervorstehende Bauteile, Verschließbar, mit
Löchern zum
aufhebeln

einschl. aller benötigten Materialien und Nebenarbeiten
Menge: 1,000 St

**01.06.13 Schachtdeckel erneuern**
Schachtabdeckung inkl. Rahmen liefern und bündig mit
der
Oberfläche einbauen

vorhandene Schachtdeckel ausbauen und in Eigentum des
AN
übernehmen

Deckel aus Tränenblech, 5mm
Art: begehbar
Oberfläche: feuerverzinkt
Maße: 120cm x 135cm

ohne hervorstehende Bauteile, Verschließbar, mit
Löchern zum
aufhebeln

einschl. aller benötigten Materialien und Nebenarbeiten
Menge: 1,000 St

*Hinweis*

**01.06.14 Fahrradbügel (Hoch-/Tief, einseitig)**
Fahrradbügel liefern und montieren,
einseitige Ausführung,
ADFC zertifiziert, gem. DIN79008
in Hoch-/ Tiefaufstellung,
ausgestattet mit Rückroll- und Kippsicherung,
zum Aufdübeln mit Bodenschiene,
feuerverzinkte Qualität.
Abstand der Bügel untereinander mind. 50cm.

Die angegebenen Stückzahl entspricht der Anzahl der
Fahrradstellplätze.

Bemusterung durch den AG vor Bestellung!

Angebotenes Fabrikat:

'........................................'
(vom Bieter auszufüllen)
Menge: 18,000 St

**01.06.15 Fahrradbügel (Hoch-/Tief, beidseitig)**
Fahrradbügel liefern und montieren,
beidseitige Ausführung,
ADFC zertifiziert, gem. DIN79008
in Hoch-/ Tiefaufstellung,
ausgestattet mit Rückroll- und Kippsicherung,
zum Aufdübeln mit Bodenschiene,
feuerverzinkte Qualität.
Abstand der Bügel untereinander mind. 50cm.

Die angegebenen Stückzahl entspricht der Anzahl der
Fahrradstellplätze.

Bemusterung durch den AG vor Bestellung!

Angebotenes Fabrikat:

'........................................'
(vom Bieter auszufüllen)
Menge: 18,000 St

**01.06.16 Reinigung der bestehenden Fahrradabstellanlagen**
Die bestehenden Fahrradabstellanlagen säubern:
reinigen der Glasflächen (Dacheindeckung), die
Stahlbauteile
von Aufklebern und Graffiti befreien

3 Anlagen

Dachfläche gesamt: ca. 70m²
Stahlbauteile gesamt: ca. 25m²

Standort: auf der Mittelinsel (rechts) und auf der
gegenüberliegenden Straßenseite
Menge: 1,000 psch

#### Bereich 01.07 Ingenieurtechnische Leistungen

**01.07.01 Erstellung eines Bauzeitenplanes**
Erstellung eines Bauzeitenplanes vor Beginn der
Arbeiten.
Vorlage der Pläne beim AG zur Genehmigung.
Im Bauzeitenplan ist die Reihenfolge der
technologischen
Abschnitte darzustellen.
einschl. laufender Aktualisierung während der Bauzeit
Menge: 1,000 St

**01.07.02 Erstellung eines Baustelleneinrichtungsplanes**
Erstellung eines Baustelleneinrichtungsplanes vor
Beginn der
Arbeiten.
Vorlage des Plans beim AG zur Genehmigung.
Erarbeitung einer abgestimmten Regelung für den
Einsatz von
Kranken- und Löschfahrzeugen sowie der Müllabfuhr und
der
sicheren Führung der Fahrgäste des Bahnverkehrs für den
gesamten Baustellenbereich und den gesamten Bauzeitraum
unter Berücksichtigung der Erschwernisse bei geänderter
Verkehrsführung.
Menge: 1,000 St

**01.07.03 Beweissicherung**
Beweissicherung vor Beginn der Bauarbeiten im Benehmen
mit dem AG, dem Versicherer sowie den Grund- und
Hauseigentümern der angrenzenden Grundstücke
hinsichtlich Schäden aller Art sowie Anfertigen einer
Baustellendokumentation vor, während und nach den
Bauarbeiten durchführen.

Die Beweissicherung wird erstellt von:

-------------------------------------------------------
(Vom Bieter auszufüllen)

Eigentümer und Besitzer feststellen und benachrichtigen
und dafür Sorge tragen, dass sämtliche Liegenschaften
und Vermietungen bei der Besichtigung zugänglich sind.
Über die Besichtigungen sind Protokolle anzufertigen,
durch Fotografien zu ergänzen und von allen Beteiligten
gegenzeichnen zu lassen. Diese sind an alle Beteiligten
auszuhändigen.

Speziell wird an dieser Stelle auf die dokumentarische
Aufnahme der in Anspruch zu nehmenden Straßen und der
anliegenden Gebäuden verwiesen.
Im EP ist die Übergabe je eines Exemplares an den AG
und die BOL enthalten. Die aufgestellte Beweissicherung
gilt als Grundlage bei Streitigkeiten für beide
Parteien. Der AG/ BOL prüft nach Übergabe die
Unterlagen und beauflagt bei Notwendigkeit weitere
Aussagen oder Darstellungen. Diese sind im EP
enthalten.
Menge: 1,000 St

**01.07.04 Verkehrsrechtliche Anordnung**
Einholung der verkehrsrechtlichen Anordnung für
Verkehrssicherungsmaßnahmen auf der Grundlage aller
dazu
erforderlichen Unterlagen die durch den AN zu
erarbeiten sind.
Abrechnung in Stück
Sind aufgrund von Umständen, die der AN zu vertreten
hat,
mehrere verkehrsrechtliche Anordnungen nötig, werden
diese
nicht gesondert vergütet.
Menge: 1,000 St

**01.07.05 techn. Bauvermessung und sämtl. Absteckarbeiten durchführen**
Sämtliche technischen Bauvermessungen und Absteckungen
der Achsen, Abwasser- und Versorgungsleitungen durch
ein
geeignetes Vermessungsbüro fachgerecht vornehmen
lassen.
Zeitversetzter Teilabruf entsprechend Bauablauf.
Menge: 1,000 St

**01.07.06 Vorankündigung einer Baustelle gem. § 2, Abs. 2**
Vorankündigung einer Baustelle gem. § 2, Abs. 2
Baustellenverordnung (BaustellV) vom 10. Juni 1998
erarbeiten und der Behörde übermitteln.
Menge: 1,000 St

**01.07.07 Erarbeitung eines Sicherheits- und Gesundheitsschutzplanes**
Erarbeitung eines Sicherheits- und
Gesundheitsschutzplanes
gem. § 2, Abs. 3 Baustellenverordnung (BaustellV)
vom 10. Juni 1998.
Den SiGePlan für jeden Beschäftigten einsehbar auf der
Baustelle vorhalten.
Menge: 1,000 St

**01.07.08 Erstellen einer Fotodokumentation**
Erstellen einer Fotodokumentation zum Baufortschritt
und von
Punkten der kreuzenden Leitungen und Kabel, nach
Montage
und vor Verfüllung.
Menge: 1,000 St

**01.07.09 Bestandsdokumentation erstellen und an AG übergeben**
Bestandsdokumentation erstellen und an AG übergeben,
digital (PDF-Format) und
auf Wunsch des AG 1fach in Papierform.
Inhalt:
- Deckblatt
- Inhaltsverzeichnis
- Herstellerbescheinigung
- Bautagebuch
- Lieferscheine
- Zertifikate
- Abnahmeprotokolle
Menge: 1,000 St

USt %: 19,00
